# AE98/IN. Detector de inundación a 12 y 24V - AE98/IN. Detector de inundación a 12 y 24V Aguilera

- Propiedad del archivo: CONSTRUNARIO
- Formato: FIEBDC-3/2012
- Programa: Construnario Versión 3.51
- Fecha de los precios: 14/11/2023
- Divisa: EUR

**AE98IN** u AE98/IN. Detector de inundación a 12 y 24V - AE98/IN. Detector de inundación a 12 y 24V Aguilera
Precio: 36.00
Equipo idéntico al anterior sin fuente de alimentación. Se presenta en la misma carcasa y necesita de alimentación exterior a 12 o 24 V. Consumo máximo en reposo 15mA.
