# AE98/IN220 - Detector de inundación a 230 v - Protección contra inundación Aguilera

- Propiedad del archivo: CONSTRUNARIO
- Formato: FIEBDC-3/2012
- Programa: Construnario Versión 3.51
- Fecha de los precios: 14/11/2023
- Divisa: EUR

**AE98IN220** u AE98/IN220 - Detector de inundación a 230 v - Protección contra inundación Aguilera
Precio: 44.50
Formado por: Fuente de alimentación con transformador encapsulado. Módulo electrónico con leds de alarma y servicio. Zumbador de alarma, relé encapsulado con salida libre de tensión y entrada para sondas detectoras de agua. Montado en carcasa de ABS de 130x70x50 mm.
