# Central convencional 4 zonas, caja en ABS, referencia AE/C5-4P de Aguilera - Centrales Aguilera

- Propiedad del archivo: CONSTRUNARIO
- Formato: FIEBDC-3/2012
- Programa: Construnario Versión 3.51
- Fecha de los precios: 14/11/2023
- Divisa: EUR

**AEC5-4P** u Central convencional 4 zonas, caja en ABS, referencia AE/C5-4P de Aguilera - Centrales Aguilera
Precio: 198.00
Centrales microprocesadas de atractivo diseño, fabricadas en ABS, según EN 54 partes 2 y 4. Disponen de: 4 bucles de detección convencional con final de línea activo. Control de nivel de acceso mediante llave. 4 salidas vigiladas de evacuación. Relé de fuego (alarma general) y Relé de avería general. Salida auxiliar de 24 Vcc. Teclado con 6 teclas para manejo. Modo “”Prueba de zonas””. Conexión/desconexión individual de zonas de detección y zonas de evacuación. 10 leds independientes para indicación de alarmas. Necesitan una única batería de 12V / 7Ah. Continua supervisión de todo el sistema. Dimensiones: 340 x 290 x 100. Peso: 2.5 Kg.
