# AECL-TPD - Tubo de plástico duro - Detector térmico líneal Aguilera

- Propiedad del archivo: CONSTRUNARIO
- Formato: FIEBDC-3/2012
- Programa: Construnario Versión 3.51
- Fecha de los precios: 14/11/2023
- Divisa: EUR

**AECL-TPD** m AECL-TPD - Tubo de plástico duro - Detector térmico líneal Aguilera
Precio: 3.60
Tubo flexible para conectar la unidad ADW y el tubo de cobre. Diámetro externo: 5 mm Diámetro interno: 3 mm Longitud: 1 m
