# AE/GI-AL101 - Fuente de alimentación 13.8Vcc - AE/GI-CE100-Central modular de 2 a 6 zonas para detección de gas Aguilera

- Propiedad del archivo: CONSTRUNARIO
- Formato: FIEBDC-3/2012
- Programa: Construnario Versión 3.51
- Fecha de los precios: 14/11/2023
- Divisa: EUR

**AEGI-AL101** u AE/GI-AL101 - Fuente de alimentación 13.8Vcc - AE/GI-CE100-Central modular de 2 a 6 zonas para detección de gas Aguilera
Precio: 304.00
Fuente de alimentación 13,8Vcc para la carga de la batería de emergencia.
