# AE/GI-CE380UR - Unidad remota de control 8 entradas - AE/GI-CE700-Central microprocesada de 200 zonas para detección de gas Aguilera

- Propiedad del archivo: CONSTRUNARIO
- Formato: FIEBDC-3/2012
- Programa: Construnario Versión 3.51
- Fecha de los precios: 14/11/2023
- Divisa: EUR

**AEGI-CE380UR** u AE/GI-CE380UR - Unidad remota de control 8 entradas - AE/GI-CE700-Central microprocesada de 200 zonas para detección de gas Aguilera
Precio: 676.00
Unidad remota para el control de 8 entradas de detectores 4-20mA. Conexión con la central AE/GI-CE700 mediante bus RS485. Alimentación 230Vca. Capacidad para una batería de 12V/7Ah
