# Detector autónomo ATEX SO2 electroquímico, referencia AE/GI-SE138ES de Aguilera - AE/GI-SE138-Detectores ATEX 4-20mA con salida relé Aguilera

- Propiedad del archivo: CONSTRUNARIO
- Formato: FIEBDC-3/2012
- Programa: Construnario Versión 3.51
- Fecha de los precios: 14/11/2023
- Divisa: EUR

**AEGISE138ES** u Detector autónomo ATEX SO2 electroquímico, referencia AE/GI-SE138ES de Aguilera - AE/GI-SE138-Detectores ATEX 4-20mA con salida relé Aguilera
Precio: 1323.00
Detector autónomo ATEX SO2 electroquímico, referencia AE/GI-SE138ES de Aguilera
