# Sirena multitono ATEX 24V, 102 DB, referencia AE/IS-SI312B de Aguilera - Óptico-acústicos Aguilera

- Propiedad del archivo: CONSTRUNARIO
- Formato: FIEBDC-3/2012
- Programa: Construnario Versión 3.51
- Fecha de los precios: 14/11/2023
- Divisa: EUR

**AEIS_SI312B** u Sirena multitono ATEX 24V, 102 DB, referencia AE/IS-SI312B de Aguilera - Óptico-acústicos Aguilera
Precio: 612.00
Sirena multitono ATEX 24V, 102 DB, referencia AE/IS-SI312B de Aguilera
