# Panel control extinción placa relés auxiliar para PX2, referencia AE/PX2R de Aguilera - Accesorios para equipos complementarios Aguilera

- Propiedad del archivo: CONSTRUNARIO
- Formato: FIEBDC-3/2012
- Programa: Construnario Versión 3.51
- Fecha de los precios: 14/11/2023
- Divisa: EUR

**AEPX2R** u Panel control extinción placa relés auxiliar para PX2, referencia AE/PX2R de Aguilera - Accesorios para equipos complementarios Aguilera
Precio: 29.50
Placa de relés auxiliares para PX2 de Aguilera Electrónica.
