# Módulo de 32 salidas para información, referencia AE/SA-32S de Aguilera - Módulos algorítmicos Aguilera

- Propiedad del archivo: CONSTRUNARIO
- Formato: FIEBDC-3/2012
- Programa: Construnario Versión 3.51
- Fecha de los precios: 14/11/2023
- Divisa: EUR

**AESA-32S** u Módulo de 32 salidas para información, referencia AE/SA-32S de Aguilera - Módulos algorítmicos Aguilera
Precio: 93.50
Unidad microprocesada direccionable fabricada por AGUILERA ELECTRÓNICA que gestiona y presenta información de la instalación en 32 salidas. Especial para configurar sinópticos, repetidores y cuadros de maniobras. Salida de la información por conector. Provisto de autoaislador que le aísla del resto de la instalación en caso de cortocircuito en su interior. Alimentación: entre 18 y 27 Vcc. Consumo: 1 mA. Conexión a 2 hilos con clemas extraíbles. Montado en caja de ABS de 105 x 82 x 25mm.
