# Central analógica de 2 bucles, referencia AE/SA-C23H de Aguilera - Centrales algorítmicas Aguilera

- Propiedad del archivo: CONSTRUNARIO
- Formato: FIEBDC-3/2012
- Programa: Construnario Versión 3.51
- Fecha de los precios: 14/11/2023
- Divisa: EUR

**AESA-C23H** u Central analógica de 2 bucles, referencia AE/SA-C23H de Aguilera - Centrales algorítmicas Aguilera
Precio: 1615.54
Unidad de control microprocesada de dos bucles analógicos fabricada por Aguilera Electrónica. La capacidad de cada bucle es de 125 equipos, al que se conectan los detectores, pulsadores, módulos de maniobras, de control y demás elementos que configuran la instalación. Capacidad de control total de 250 equipos. Dispone de indicadores luminosos para el control del correcto funcionamiento y las comunicaciones entre los equipos y la Central.
