# Interface de comunicaciones, referencia AE/SA-IDC de Aguilera Electrónica - Sistemas de control Aguilera

- Propiedad del archivo: CONSTRUNARIO
- Formato: FIEBDC-3/2012
- Programa: Construnario Versión 3.51
- Fecha de los precios: 14/11/2023
- Divisa: EUR

**AESA-IDC** u Interface de comunicaciones, referencia AE/SA-IDC de Aguilera Electrónica - Sistemas de control Aguilera
Precio: 350.00
Módulo multiprotocolo que permite la integración de las centrales algorítmicas de Aguilera Electrónica en diferentes sistemas de control. Soporta los protocolos: Modbus/RTU, N2 Metasys, Aguilera Electrónica y ESPA 4.4.4 Dispone de los siguientes interfaces: RS232 RS485 RS485/ARCNET para conexión a la red AE2NET de Aguilera Electrónica.Medidas:105x75x30mm
