# Detector óptico-térmico algorítmico, referencia AE/SA-OPT de Aguilera - Detectores algorítmicos Aguilera

- Propiedad del archivo: CONSTRUNARIO
- Formato: FIEBDC-3/2012
- Programa: Construnario Versión 3.51
- Fecha de los precios: 14/11/2023
- Divisa: EUR

**AESAOPT** u Detector óptico-térmico algorítmico, referencia AE/SA-OPT de Aguilera - Detectores algorítmicos Aguilera
Precio: 61.00
Detector multisensor con doble tecnología, de humo y calor, fabricado por Aguilera Electrónica según normas UNE EN 54-7 y UNE EN 54-5 con certificado de conformidad CE y marca de calidad AENOR. Unidad algorítmica direccionable que gestiona un sensor óptico de humos y otro de calor. El sensor óptico toma medidas de la luz que dispersan las partículas de humo y su incremento, al tiempo que el de calor lo hace de las variaciones térmicas. Ambas mediciones son analizadas y enviadas a la central para que esta tome la decisión de alarma siempre que se alcancen los parámetros programados para cada caso. Posee la misma dotación y características que el detector AE/SA-OP Incluye Zócalo para detectores algorítmicos.
