# Detector Titanus Fusion®, referencia AETF-2-1050 de Aguilera. 2 módulos de detección; sensibilidad 0,1%-0,5% - Titanus Fusion® Aguilera

- Propiedad del archivo: CONSTRUNARIO
- Formato: FIEBDC-3/2012
- Programa: Construnario Versión 3.51
- Fecha de los precios: 14/11/2023
- Divisa: EUR

**AETF-2-1050** u Detector Titanus Fusion®, referencia AETF-2-1050 de Aguilera. 2 módulos de detección; sensibilidad 0,1%-0,5% - Titanus Fusion® Aguilera
Precio: 2395.00
Serie TITANUS FUSION®: la mejor solución para pequeñas y medianas instalaciones. Características: • Conexión de uno o dos módulos detectores. • Cobertura hasta 2x1600m2 • Número máximo orificios aspiración 2 x 20 • Relé de alarma y avería por zona • Conexión al bucle algorítmico de Aguilera Electrónica mediante la tarjeta AE/SA-IT. • Versión silenciosa, con un nivel de presión sonora desde 23 dB(A). • Vigilancia de la red de tuberías PIPE-GUARD. Características técnicas: • Alimentación 24Vcc (14 a 30Vcc) • Dimensiones 200x292x113mm • Intervalo de temperatura de funcionamiento: -20ºC a +60ºC • Humedad del 10% al 95% sin condensación. • Certificados EN 54-20 clases A, B y C: CPR-E010, nº 0786-CPR-21512 • Homologados VdS nº G 216069
