# AETF-HS3 - Kit de protección contra polvo - Kit de protección contra polvo Aguilera

- Propiedad del archivo: CONSTRUNARIO
- Formato: FIEBDC-3/2012
- Programa: Construnario Versión 3.51
- Fecha de los precios: 14/11/2023
- Divisa: EUR

**AETF-HS3** u AETF-HS3 - Kit de protección contra polvo - Kit de protección contra polvo Aguilera
Precio: 70.00
Kit de protección contra polvo para detectores TITANUS PRO·SENS® y TOP·SENS®.
