# Indicador alarma remota para interiores, referencia AE/V-IAR de Aguilera - Óptico acústicos Aguilera

- Propiedad del archivo: CONSTRUNARIO
- Formato: FIEBDC-3/2012
- Programa: Construnario Versión 3.51
- Fecha de los precios: 14/11/2023
- Divisa: EUR

**AEV-IAR** u Indicador alarma remota para interiores, referencia AE/V-IAR de Aguilera - Óptico acústicos Aguilera
Precio: 5.90
Indicador de alarma de superficie con amplio ángulo de visión. Características técnicas: Alimentación: 12 / 24 Vcc. Consumo máximo: 20 mA. Medidas: 65x65x35mm
