# AEX/ADTICO40 - Sistema alta presión - 67 l - Sistema alta presión indirecto para CO2 Aguilera

- Propiedad del archivo: CONSTRUNARIO
- Formato: FIEBDC-3/2012
- Programa: Construnario Versión 3.51
- Fecha de los precios: 14/11/2023
- Divisa: EUR

**AEXADTICO67** u AEX/ADTICO40 - Sistema alta presión - 67 l - Sistema alta presión indirecto para CO2 Aguilera
Precio: 1261.00
Cilindro de alta presión, fabricado en acero aleado tratado térmicamente sin soldadura, (según instrucción MIE AP7 de aparatos a presión y Directiva Europea 84/525/CEE). Presión de trabajo 60 bar, presión de prueba 250 bar, temperatura de servicio de -20ºC a +50ºC. Equipados con: • Válvula principal, fabricada en latón forjado. Provista de disco de seguridad. Dispone de válvula de 3 posiciones, abierto, cerrado y presurización del tubo sensor con el mismo agente de la botella. El estado de la válvula de monitoriza mediante un contacto N.A. • Presostato incorporado con salida normalmente abierto. • Incorpora una conexión para tubo sensor Aedetec. • Herraje de sujeción. • Brida y caperuzo protector.
