# AEX/CPCA. Adaptador de pesaje continuo para otros sistemas - Accesorios para sistema con pesaje continuo para CO2 Aguilera

- Propiedad del archivo: CONSTRUNARIO
- Formato: FIEBDC-3/2012
- Programa: Construnario Versión 3.51
- Fecha de los precios: 14/11/2023
- Divisa: EUR

**AEXCPCA** u AEX/CPCA. Adaptador de pesaje continuo para otros sistemas - Accesorios para sistema con pesaje continuo para CO2 Aguilera
Precio: 62.70
Adaptador de pesaje continuo para otros sistemas de Aguilera Electrónica.
