# AEX/SBP180 cilindros autónomos 80 L CO2 con pesaje continuo - AEX/SBP180 cilindros autónomos 80 L CO2 con pesaje continuo Aguilera

- Propiedad del archivo: CONSTRUNARIO
- Formato: FIEBDC-3/2012
- Programa: Construnario Versión 3.51
- Fecha de los precios: 14/11/2023
- Divisa: EUR

**AEXSBP180** u AEX/SBP180 cilindros autónomos 80 L CO2 con pesaje continuo - AEX/SBP180 cilindros autónomos 80 L CO2 con pesaje continuo Aguilera
Precio: 1946.00
Cilindros autónomos 80 L CO2 con pesaje continuo de Aguilera Electrónica.
