# AE002/OP. Detector óptico de humos a 24 V - Detectores Aguilera

- Propiedad del archivo: CONSTRUNARIO
- Formato: FIEBDC-3/2012
- Programa: Construnario Versión 3.51
- Fecha de los precios: 14/11/2023
- Divisa: EUR
- Código: aguilera-ele

**UAGUAE002_OP** u AE002/OP. Detector óptico de humos a 24 V - Detectores Aguilera
Detector óptico de humos a 24 V AE002/OP. Desarrollado y fabricado por Aguilera Electrónica según norma UNE EN54-7, certificado por AENOR. Formado por cámara oscura, diseñada con un laberinto que permite entrar el humo pero no la luz, provista de emisor y receptor que operan según el principio de luz dispersa y un circuito con la electrónica adecuada para un correcto control. Salida para indicador de alarma remota, estabilizador de tensión y chequeo automático de funcionamiento, visible en el led luminoso el cual queda enclavado cuando entra en alarma. Montado en carcasa de ABS blanco de 105 Ø x 68 mm de alto. Consumo máximo: 180 mA en reposo y 22 mA en alarma.

| Código | Ud | Descripción | Rendimiento | Precio | Importe |
|---|---|---|---|---|---|
| AE002OP | u | Detector óptico de humos a 24 V, referencia AE002/OP de Aguilera (material) | 1.000 | 47 | 47.00 |
| PMAT4 | u | Pequeño material eléctrico (material) | 10.000 | 1.4 | 14.00 |
| MOC003 | h | Oficial primera (mano de obra) | 0.350 | 19.86 | 6.95 |
|  |  | Costes directos |  |  | 67.95 |

## Recursos

**AE002OP** u Detector óptico de humos a 24 V, referencia AE002/OP de Aguilera
Desarrollado y fabricado por Aguilera Electrónica según norma UNE EN54-7. Certificado por AENOR. Formado por cámara oscura, diseñada con un laberinto que permite entrar el humo pero no la luz, provista de emisor y receptor que operan según el principio de luz dispersa y un circuito con la electrónica adecuada para un correcto control. Salida para indicador de alarma remota, estabilizador de tensión y chequeo automático de funcionamiento, visible en el led luminoso el cual queda enclavado cuando entra en alarma. Montado en carcasa de ABS blanco de 105 Ø x 68 mm de alto. Consumo máximo: 180 ?A en reposo y 22 mA en alarma.
