# AE90/FEN-EX135. Detector FENWALL ATEX - AE90/FEN-EX. Detector fenwall ATEX Aguilera

- Propiedad del archivo: CONSTRUNARIO
- Formato: FIEBDC-3/2012
- Programa: Construnario Versión 3.51
- Fecha de los precios: 14/11/2023
- Divisa: EUR
- Código: aguilera-ele

**UAGUAE90_FEN-EX135** u AE90/FEN-EX135. Detector FENWALL ATEX - AE90/FEN-EX. Detector fenwall ATEX Aguilera
Detector térmico-termostático FENWALL ATEX AE90/FEN-EX135 88ºC 190ºF de Aguilera Electrónica, para instalaciones especiales, tales como depósitos y tanques de líquidos. Existen varios modelos calibrados a diferentes temperaturas, (61º,71º, 88º, 98º,107º, 135º, 163º, 182º, 232º, 260º, 315º y 398º), tanto de circuito abierto como cerrado. Certificado ATEX ExII C, 2GD EExd II T6.

| Código | Ud | Descripción | Rendimiento | Precio | Importe |
|---|---|---|---|---|---|
| AE90FEN-EX135 | u | AE90/FEN-EX135. Detector FENWALL ATEX (material) | 1.000 | 852 | 852.00 |
| PMAT4 | u | Pequeño material eléctrico (material) | 10.000 | 1.4 | 14.00 |
| MOC003b | h | Oficial 1ª electricista (mano de obra) | 0.700 | 19.25 | 13.48 |
|  |  | Costes directos |  |  | 879.48 |

## Recursos

**AE90FEN-EX135** u AE90/FEN-EX135. Detector FENWALL ATEX
Detector térmico-termostático alojado en una caja de aluminio IP65 de 10cm,indicado para instalaciones especiales, tales como depósitos y tanques de líquidos. Existen varios modelos calibrados a diferentes temperaturas, (61º,71º, 88º, 98º,107º, 135º, 163º, 182º, 232º, 260º, 315º y 398º) tanto de circuito abierto como cerrado. certificado ATEX ExII C, 2GD EExd II T6
