# AE/BR50. Barrera infrarroja de humos por reflexión (de 10 a 50m) - Barreras Aguilera

- Propiedad del archivo: CONSTRUNARIO
- Formato: FIEBDC-3/2012
- Programa: Construnario Versión 3.51
- Fecha de los precios: 14/11/2023
- Divisa: EUR
- Código: aguilera-ele

**UAGUAE_BR50** u AE/BR50. Barrera infrarroja de humos por reflexión (de 10 a 50m) - Barreras Aguilera
Detector de humos por barrera de rayos infrarrojos por reflexión de luz en un espejo de Aguilera Electrónica, certificados según EN 54-12. Disponible en dos versiones dependiendo del alcance: 50m y 100m. Diseñada para ser instalada entre 0,3m a 0,6m del techo y paralelo a él. La cobertura lateral de la barrera es de 7,5m máximo para cada lado, lo que hace que con un único punto de conexionado se tengan coberturas de 750m2 / 1500m2 según modelo. Incluyen filtros de prueba, soportes de fijación y reflector. Compensación automática de suciedad y tres niveles de ajuste de sensibilidad. Consumo 4mA en reposo y 14mA en alarma.

| Código | Ud | Descripción | Rendimiento | Precio | Importe |
|---|---|---|---|---|---|
| AEBR50 | u | Barrera infrarroja de humos por reflexión (de 10 a 50m), referencia AE/BR50 de Aguilera (material) | 1.000 | 694.54 | 694.54 |
| MOC105 | h | Cuadrilla Oficial Primera + Ayudante (mano de obra) | 2.000 | 37.54 | 75.08 |
| PMAT1 | u | Pequeño material (material) | 10.000 | 0.53 | 5.30 |
|  |  | Costes directos |  |  | 774.92 |

## Recursos

**AEBR50** u Barrera infrarroja de humos por reflexión (de 10 a 50m), referencia AE/BR50 de Aguilera
Barrera infrarroja de humos por reflexión (de 10 a 50m) de Aguilera Electrónica.
