# AE/GI-CE100. Central de 2 zonas - Central modular de 2 a 6 zonas para detección de gas Aguilera

- Propiedad del archivo: CONSTRUNARIO
- Formato: FIEBDC-3/2012
- Programa: Construnario Versión 3.51
- Fecha de los precios: 14/11/2023
- Divisa: EUR
- Código: aguilera-ele

**UAGUAE_GI-CE100** u AE/GI-CE100. Central de 2 zonas - Central modular de 2 a 6 zonas para detección de gas Aguilera
Central de control de 2 zonas para la detección de gas de Aguilera Electrónica, ampliable hasta un máximo de 6 zonas mediante el módulo AE/GI-CE101. Sistema modular de montaje en carril DIN. Dispone de display que indica la medida en tiempo real de los detectores, 3 relés de alarma, 1 relé de avería, niveles programables, menú de control protegido por password. Alimentación 12-24Vdc / 4VA. Dimensiones: 71x90x73mm

| Código | Ud | Descripción | Rendimiento | Precio | Importe |
|---|---|---|---|---|---|
| AEGI-CE100 | u | AE/GI-CE100. Central de 2 zonas (material) | 1.000 | 492 | 492.00 |
| PMAT4 | u | Pequeño material eléctrico (material) | 10.000 | 1.4 | 14.00 |
| MOC003 | h | Oficial primera (mano de obra) | 2.000 | 19.86 | 39.72 |
|  |  | Costes directos |  |  | 545.72 |

## Recursos

**AEGI-CE100** u AE/GI-CE100. Central de 2 zonas
Central de 2 zonas de Aguilera Electrónica.
