# AE/GI-ES404. Tarjeta de ampliación 4 sensores - Centrales microprocesada para el control de 4 a 8 zonas Aguilera

- Propiedad del archivo: CONSTRUNARIO
- Formato: FIEBDC-3/2012
- Programa: Construnario Versión 3.51
- Fecha de los precios: 14/11/2023
- Divisa: EUR
- Código: aguilera-ele

**UAGUAE_GI-ES404** u AE/GI-ES404. Tarjeta de ampliación 4 sensores - Centrales microprocesada para el control de 4 a 8 zonas Aguilera
Tarjeta de expansión con 4 entradas por bucle de corriente (4-20mA) de Aguilera Electrónica, para sensores de gas remotos.

| Código | Ud | Descripción | Rendimiento | Precio | Importe |
|---|---|---|---|---|---|
| AEGI-ES404 | u | AE/GI-ES404. Tarjeta de ampliación 4 sensores (material) | 1.000 | 110.5 | 110.50 |
| PMAT4 | u | Pequeño material eléctrico (material) | 10.000 | 1.4 | 14.00 |
| MOC003 | h | Oficial primera (mano de obra) | 2.000 | 19.86 | 39.72 |
|  |  | Costes directos |  |  | 164.22 |

## Recursos

**AEGI-ES404** u AE/GI-ES404. Tarjeta de ampliación 4 sensores
Tarjeta de ampliación 4 sensores de Aguilera Electrónica.
