# AE/GI-IRCO2. Detectores Dióxido de Carbono (CO2) 230Vca - Detectores de dióxido de carbono (CO2) Aguilera

- Propiedad del archivo: CONSTRUNARIO
- Formato: FIEBDC-3/2012
- Programa: Construnario Versión 3.51
- Fecha de los precios: 14/11/2023
- Divisa: EUR
- Código: aguilera-ele

**UAGUAE_GI-IRCO2** u AE/GI-IRCO2. Detectores Dióxido de Carbono (CO2) 230Vca - Detectores de dióxido de carbono (CO2) Aguilera
Detectores infrarrojos para la detección de dióxido de carbono de Aguilera Electrónica. Útiles para la detección de aire enrarecido, como el que se puede generar en procesos industriales. Mediante un relé auxiliar pueden efectuarse maniobras como activar la ventilación. Alimentación 230 Vca.

| Código | Ud | Descripción | Rendimiento | Precio | Importe |
|---|---|---|---|---|---|
| AEGI-IRCO2 | u | AE/GI-IRCO2. Detectores Dióxido de Carbono (CO2) 230Vca (material) | 1.000 | 1196 | 1196.00 |
| PMAT4 | u | Pequeño material eléctrico (material) | 10.000 | 1.4 | 14.00 |
| MOC105 | h | Cuadrilla Oficial Primera + Ayudante (mano de obra) | 3.500 | 37.54 | 131.39 |
|  |  | Costes directos |  |  | 1341.39 |

## Recursos

**AEGI-IRCO2** u AE/GI-IRCO2. Detectores Dióxido de Carbono (CO2) 230Vca
Detectores de Dióxido de Carbono (CO2) de Aguilera Electrónica.
