# AE/IS-BG2. Pulsador de alarma de seguridad aumentada - Sondas, sirenas, aisladores, pulsadores y focos Aguilera

- Propiedad del archivo: CONSTRUNARIO
- Formato: FIEBDC-3/2012
- Programa: Construnario Versión 3.51
- Fecha de los precios: 14/11/2023
- Divisa: EUR
- Código: aguilera-ele

**UAGUAE_IS-BG2** u AE/IS-BG2. Pulsador de alarma de seguridad aumentada - Sondas, sirenas, aisladores, pulsadores y focos Aguilera
Pulsador de alarma de seguridad aumentada de Aguilera Electrónica, resistente a la explosión. Indicado para instalaciones en áreas peligrosas. Clasificado EX II 2G EEx ed IIC. Protección IP66. Temperatura: -20ºC a +50ºC. Material plástico reforzado con vidrio GRP. Dimensiones 126x120x75mm. .

| Código | Ud | Descripción | Rendimiento | Precio | Importe |
|---|---|---|---|---|---|
| AEIS-BG2 | u | AE/IS-BG2. Pulsador de alarma de seguridad aumentada (material) | 1.000 | 589 | 589.00 |
| PMAT4 | u | Pequeño material eléctrico (material) | 10.000 | 1.4 | 14.00 |
| MOC003b | h | Oficial 1ª electricista (mano de obra) | 0.700 | 19.25 | 13.48 |
|  |  | Costes directos |  |  | 616.48 |

## Recursos

**AEIS-BG2** u AE/IS-BG2. Pulsador de alarma de seguridad aumentada
Pulsador de alarma de seguridad aumentada resistente a la explosión. Indicado para instalaciones en áreas peligrosas. Clasificado EX II 2G EEx ed IIC. Protección IP66. Temperatura: -20ºC a +50ºC Material plástico reforzado con vidrio GRP. Dimensiones 126x120x75mm
