# AE/V-R2450E. Retenedor para empotrar - Retenedores Aguilera

- Propiedad del archivo: CONSTRUNARIO
- Formato: FIEBDC-3/2012
- Programa: Construnario Versión 3.51
- Fecha de los precios: 14/11/2023
- Divisa: EUR
- Código: aguilera-ele

**UAGUAE_V-R2450E** u AE/V-R2450E. Retenedor para empotrar - Retenedores Aguilera
Retenedor 50 Kg/490N en caja de aluminio para empotrar, placa de tracción, 2 diodos de protección de Aguilera Electrónica. Certificado EN 1155. Protección: IP40. Consumo: 45mA 24Vcc.

| Código | Ud | Descripción | Rendimiento | Precio | Importe |
|---|---|---|---|---|---|
| AEV-R2450E | u | AE/V-R2450E. Retenedor para empotrar (material) | 1.000 | 79 | 79.00 |
| PMAT4 | u | Pequeño material eléctrico (material) | 10.000 | 1.4 | 14.00 |
| MOC003 | h | Oficial primera (mano de obra) | 0.200 | 19.86 | 3.97 |
|  |  | Costes directos |  |  | 96.97 |

## Recursos

**AEV-R2450E** u AE/V-R2450E. Retenedor para empotrar
Retenedor para empotrar de Aguilera Electrónica.
