# Cilindro autónomo FK-5-1-12 de 40 L, referencia AEX/FK040 de Aguilera - Cilindros autónomo de 50 a 120l Aguilera

- Propiedad del archivo: CONSTRUNARIO
- Formato: FIEBDC-3/2012
- Programa: Construnario Versión 3.51
- Fecha de los precios: 14/11/2023
- Divisa: EUR

**AEXFK040** u Cilindro autónomo FK-5-1-12 de 40 L, referencia AEX/FK040 de Aguilera - Cilindros autónomo de 50 a 120l Aguilera
Precio: 1343.00
Cilindros de alta presión, fabricados en acero aleado tratado térmicamente sin soldadura (según Directiva Europea 84/525/CEE). Marcado p Presión de trabajo de 42 y 50 bar, presión de pruebas 250 bar, temperatura de servicio de -20ºC a +50ºC, grabados y pintados en color rojo (RAL 3002). Equipados con: • Válvula de descarga. Marcada CE según RD: 769/1999.
Incluye: • Solenoide de disparo. (Alimentación 24V y 500mA de consumo) • Válvula de sobrepresión y disco de seguridad. • Válvula de alivio. • Manómetro 42 bar con presostato. Certificado Vds • Actuador manual • Herrajes de fijación. • Brida y caperuza protectora de la válvula y sus accesorios.
