# Onduline® - ONDUTHERM tablero OSB H19-A160-OSB10 2500x600mm

- Propiedad del archivo: CONSTRUNARIO
- Formato: FIEBDC-3/2012
- Programa: Construnario Versión 3.51
- Fecha de los precios: 23/11/2023
- Divisa: EUR

**H19-A160-OSB10** m2 Onduline® - ONDUTHERM tablero OSB H19-A160-OSB10 2500x600mm
Precio: 79.07
Panel sándwich para cubierta inclinada ONDUTHERM de Onduline, formado por tablero aglomerado hidrófugo de 19mm en la cara exterior. Núcleo de poliestireno extruido XPS de alta densidad de 160 mm encaje machi-hembrado y acabado interior de tablero de virutas orientadas OSB de 10mm. Dimensiones: 2500x600mm - Espesor total: 189mm
