# Onduline® - BARDOLINE® Oval: Rojo y negro . Dim: 1 x 0,34m

- Propiedad del archivo: CONSTRUNARIO
- Formato: FIEBDC-3/2012
- Programa: Construnario Versión 3.51
- Fecha de los precios: 23/11/2023
- Divisa: EUR

**OND-BARD-02** m2 Onduline® - BARDOLINE® Oval: Rojo y negro . Dim: 1 x 0,34m
Precio: 17.34
BARDOLINE® es una tégola asfáltica impermeable (20% pendiente min.) de alta calidad que proporciona un acabado estético a la cubierta. Formato: Oval - Nº lamas: 5 - Colores: rojo, negro, marrón y verde. - Dimensiones 1 x 0,34m - 21 Ud/Paq. - Sup. Útil Paq: 3,05m2 - Peso: 10,5Kg/m2
