# Onduline® - Accesorios BARDOLINE® - Tachuela. Dim: 25 x 3,9 mm

- Propiedad del archivo: CONSTRUNARIO
- Formato: FIEBDC-3/2012
- Programa: Construnario Versión 3.51
- Fecha de los precios: 23/11/2023
- Divisa: EUR

**OND-BARD-AC03** u Onduline® - Accesorios BARDOLINE® - Tachuela. Dim: 25 x 3,9 mm
Precio: 0.03
Punta de acero para la fijación sobre forjados de hormigón y madera a golpe de martillo. Dimensiones: 25 x 3,9 mm. 400Ud/Paq.
