# Onduline® - ONDUTHERM friso de abeto barnizado nogal 10 mm, H19-A200-FABN10 2500x600mm

- Propiedad del archivo: CONSTRUNARIO
- Formato: FIEBDC-3/2012
- Programa: Construnario Versión 3.51
- Fecha de los precios: 23/11/2023
- Divisa: EUR

**H19A200FABN10** m2 Onduline® - ONDUTHERM friso de abeto barnizado nogal 10 mm, H19-A200-FABN10 2500x600mm
Precio: 114.34
Panel sándwich para cubierta inclinada ONDUTHERM de Onduline, formado por tablero aglomerado hidrófugo de 19 mm en la cara exterior. Núcleo de poliestireno extruido XPS de alta densidad de 200 mm encaje machi-hembrado y acabado interior de friso de abeto barnizado nogal de 10mm. Dimensiones: 2500x600mm - Espesor total: 229mm
