# Matriz Polysan/Wefatherm, diámetro 75 mm

- Propiedad del archivo: CONSTRUNARIO
- Formato: FIEBDC-3/2012
- Programa: Construnario Versión 3.51
- Fecha de los precios: 03/01/2024
- Divisa: EUR

**503020** u Matriz Polysan/Wefatherm, diámetro 75 mm
Precio: 78.84
Matriz de calentamiento para la termofusión de tubos y accesorios de polipropileno para instalaciones de agua caliente y fría. Características: - Tipo de unión: Termofusión por inserción (socket). - Para tuberías PP-R, PP-R con alma de aluminio y PP-RCT. - Fabricado según la normativa vigente. - Capa teflonada. - Peso: 0,844 Kg. - Complemento: Soldador regulación electrónica 505028. - Sistema conforme con UNE-EN ISO 15874.
