# Soldador regulación electrónica Polysan/Wefatherm, diámetros 20-125 mm

- Propiedad del archivo: CONSTRUNARIO
- Formato: FIEBDC-3/2012
- Programa: Construnario Versión 3.51
- Fecha de los precios: 03/01/2024
- Divisa: EUR

**505028** u Soldador regulación electrónica Polysan/Wefatherm, diámetros 20-125 mm
Precio: 527.00
Soldador manual para la termofusión de tubos y accesorios, usando matrices, para instalaciones de agua caliente y fría. Características: - Tipo de unión: Termofusión por inserción (socket). - Para tuberías PP-R, PP-R con alma de aluminio y PP-RCT. - Con sistema de control de temperatura fija (TFE). - Alarma acústica de autodiagnóstico que señala al operador cuando el polifusor alcanza la temperatura de trabajo o cuando se presentan eventuales anomalías en el funcionamiento, apagando automáticamente la plancha. - Con placa polifusora, soporte a horqueta, soporte para banco, llave allen y caja de transporte en acero electro-barnizado. - Rango de trabajo: 20 ÷ 125 mm (1/2 - 5). - Alimentación: 110 V o 230 V monofásica 50/60 Hz. - Potencia: 1.400 W. - Temperatura de trabajo: 260°C ± 10° C. - Temperatura ambiente de uso: -5°C ÷ 40°C. - Materiales: HDPE, PP, PP-R, PP-RCT, PVDF, PB. - Dimensiones: 175x50x395 mm. - Peso: 3,16 Kg. - Complementos: Matrices 503008, 503010, 503012, 503014, 503016, 503018, 503020, 503022, 503024 y 503026. - Sistema conforme con UNE-EN ISO 15874.
