# Soldadora de obra y taller PRISMA JIG Polysan/Wefatherm, diámetros 63-125 mm

- Propiedad del archivo: CONSTRUNARIO
- Formato: FIEBDC-3/2012
- Programa: Construnario Versión 3.51
- Fecha de los precios: 03/01/2024
- Divisa: EUR

**505038** Soldadora de obra y taller PRISMA JIG Polysan/Wefatherm, diámetros 63-125 mm
Soldadora manual de obra y taller para la termofusión de tubos y accesorios, usando matrices, para instalaciones de agua caliente y fría. Características: - Tipo de unión: Termofusión por inserción (socket). - Para tuberías PP-R y PP-RCT. - Equipamiento de serie: cuerpo máquina completo de mordazas y chasis, polifusor dotado de sistema de control de la temperatura fijo TFE, soporte a horquilla para polifusor y caja de transporte. - Dotada de dos carros, uno fijo y el otro móvil, sobre los cuales se hallan prácticos volantes de cierre para la perfecta fijación entre la mordaza y el tubo / accesorio. - Con una ranura para un soporte de sujeción que facilita las fases de trabajo. - Accesorios opcionales: mordazas autocentrantes diámetros 20 a 63 mm. - Rango de trabajo: 63 ÷ 125 mm (2"" - 5""). - Alimentación: 110 V o 230 V monofásica 50/60 Hz. - Potencia: 1.400 W. - Temperatura de trabajo: 260° ± 10° C. - Temperatura ambiente de uso: -5°C ÷ 40°C. - Materiales: HDPE, PP, PP-R, PVDF, PB. - Dimensiones cuerpo máquina y chasis: 400x337x382 mm. - Dimensiones caja transporte Prisma JIG: 405x310x485 mm. - Peso cuerpo máquina: 9,55 Kg. - Peso chasis: 2,55 Kg. - Sistema conforme con UNE-EN ISO 15874. Precio a consultar.
