# Máquina de soldadura a tope BASIC 315 EASY LIFE Polysan/Wefatherm, diámetros 160-315 mm

- Propiedad del archivo: CONSTRUNARIO
- Formato: FIEBDC-3/2012
- Programa: Construnario Versión 3.51
- Fecha de los precios: 03/01/2024
- Divisa: EUR

**506038** u Máquina de soldadura a tope BASIC 315 EASY LIFE Polysan/Wefatherm, diámetros 160-315 mm
Máquina de soldadura para la termofusión a espejo de tubos y accesorios, para instalaciones de agua caliente y fría. Características: - Tipo de unión: Termofusión a espejo o tope. - Para tuberías PP-R y PP-RCT. - Equipamiento estándar: · Cuerpo alineador con cuatro mordazas alineadoras, montadas sobre dos carros, uno móvil y uno fijo, y dos cilindros hidráulicos con conectores de acoplamiento rápido y sistema antigoteo. · Elemento térmico revestido en material antiadherente. · Fresadora con micro interruptor de seguridad. · Central electro-hidráulica EASY LIFE. · Tubos hidráulicos con conectores de acoplamiento rápido y sistema antigoteo. · Reducciones SMARTLock del Ø 90 - 280 mm; Master Ø 250 mm. - Accesorios opcionales: Soporte para portabridas, carro de transporte y rodillos. - Rango de trabajo: 160 ÷ 315 mm (6"" - 12""). - Alimentación: 230 VAC 50/60 Hz. - Potencia máxima absorbida: 4.500 W. - Potencia unidad hidraúlica: 1.100 W. - Memoria interna: hasta 4.000 ciclos. - Temperatura de trabajo: 180°C ÷ 280° C. - Rango de presiones de trabajo: 0 ÷ 150 bar. - Materiales: HDPE, PP, PB, PVDF. - Dimensiones: 981x586x520 mm. - Dimensiones unidad hidráulica: 585x384x463 mm. - Peso cuerpo alineador: 86 Kg. - Peso unidad hidráulica: 37 Kg. - Sistema conforme con UNE-EN ISO 15874. Precio a consultar.
