# Calibrador/escariador triple multicapa Polysan/Rainbow, diámetros 20-32 mm

- Propiedad del archivo: CONSTRUNARIO
- Formato: FIEBDC-3/2012
- Programa: Construnario Versión 3.51
- Fecha de los precios: 03/01/2024
- Divisa: EUR

**CATE2032** u Calibrador/escariador triple multicapa Polysan/Rainbow, diámetros 20-32 mm
Precio: 8.76
Calibrador/escariador triple, manual, para tubos de canalización multicapa para instalaciones de agua caliente y fría en el interior de edificios. Características: - Para el redondeo y biselado de la sección de entrada del tubo, abocardar el tubo y conseguir la fácil entrada del accesorio en la tubería. - Para tubería multicapa PEXb/AL/PEXb Polysan/Rainbow, diámetros 20, 25 y 32 mm. - Tipo de unión del sistema: PRESS FITTING. - Tipo de mordaza del sistema: U. - Sistema con Certificado AENOR, según norma UNE-EN ISO 21003.
