# Domótica vivienda - de Fermax

- Propiedad del archivo: CONSTRUNARIO
- Formato: FIEBDC-3/2012
- Programa: Construnario Versión 3.51
- Fecha de los precios: 08/01/2024
- Divisa: EUR
- Código: fermax-elect (09/01/2024)

**Domotica001** u Domótica vivienda - de Fermax
Prestaciones Domóticas Climatización: Sistema de control de temperatura general ( Aerotemia). Funciones ofertadas: o Selección de temperatura. o Realización de cronoescenarios. o Control remoto de la instalación. Iluminación: o Control On/Off de iluminación general. o Posibilidad de ejecutar hasta 99 escenas según programación. Seguridad y alarmas técnicas: o Detección de intrusión en 1 zona con aviso de detección a teléfonos móviles mediante mensajes emergentes. o Detección de inundación en 4 zonas con aviso de detección a teléfonos móviles mediante mensajes emergentes y cierre de la electroválvula de agua. (Electroválvula no incluida). o Detección de incendio en 1 zona con aviso de detección a teléfonos móviles mediante mensajes emergentes. Persianas: o Control de 4 persianas y/o estores motorizados, con posibilidad de manejo en local desde mecanismos convencionales o de forma centralizada desde interfaz táctil. o Posibilidad de ejecutar escenas como bajada/subida general según programación.

| Código | Ud | Descripción | Rendimiento | Precio | Importe |
|---|---|---|---|---|---|
| FMX09883 | u | Smart Touch Plus/Pantalla 4,3" V blanca, referencia 9883 de Fermax (material) | 1.000 | 335 | 335.00 |
| FMX09875 | u | SIFBUS-E/Detector de movimientos por infrarrojos empotrar Busing, referencia 9875 de Fermax (material) | 1.000 | 50 | 50.00 |
| FMX09888 | u | DTV BUS/Detector de incendios Termvel. Busing, referencia 9888 de Fermax (material) | 1.000 | 36 | 36.00 |
| FMX09886 | u | SIN-BUS/Sonda inundación Busing, referencia 9886 de Fermax (material) | 1.000 | 29 | 29.00 |
| FMX09850 | u | 2E2S/Módulo 2 entradas 2 salidas, referencia 9850 de Fermax (material) | 5.000 | 77 | 385.00 |
| FMX09982 | u | Alimentador cámara auxiliar CCTV, referencia 9982 de Fermax (material) | 1.000 | 22 | 22.00 |
| FMX09856 | u | Endbus/Terminador Busing, referencia 9856 de Fermax (material) | 1.000 | 29 | 29.00 |
|  |  | Costes directos |  |  | 886.00 |

## Recursos

**FMX09883** u Smart Touch Plus/Pantalla 4,3" V blanca, referencia 9883 de Fermax
Pantalla táctil vertical a color de 4,3”, totalmente personalizable y conexión WiFi integrada y posibilidad de acceso remoto Interfaz táctil capacitiva vertical que permite controlar y monitorizar todos los dispositivos de una instalación mediante iconos alusivos sobre imágenes personalizables. La apariencia será completamente editable, desde la imagen de fondo, hasta los colores de iconos y textos, los controles, etc., pudiendo crear hasta 6 temas diferentes que podrán ser programados para que cambien automáticamente a la hora que se desee. De esta forma se puede personalizar totalmente el pulsador al lugar donde vaya a ser instalado. Pensado para mostrar todos los controles en una única página. Como complemento, una pestaña inferior permitirá gestionar todo lo referente al control del clima vinculado a la sonda de temperatura que incorpora. No obstante, en caso de ser necesario, se podrán incluir hasta un máximo de 32 controles, distribuidos en 4 páginas (8 controles por página) cuya navegación se realiza mediante un simple desplazamiento lateral. El pulsador, integra la capacidad de generar una red Wifi que le permitirá ser controlado en local desde tu dispositivo iOS o Android, simplemente descargando las aplicaciones oficiales de Ingenium. Otras funcionalidades interesantes con las que cuenta el nuevo pulsador vertical podrían ser los atajos gestuales que permiten ejecutar acciones por defecto con un simple movimiento mientras la pantalla permanezca en reposo, el soporte multilenguaje y aspectos de seguridad como el bloqueo mediante código numérico o la restricción de acceso al menú de herramientas. ESPECIFICACIONES TÉCNICAS Resolución: 480 × 800 píxeles Color: 18-bit Alimentación: 12 Vdc (BUS) Consumo: 380 mA (BUS) Tamaño: 129 x 88 x 4 mm (13 mm de profundidad) Opción de acabado negro o blanco Programación: Actualización FTP Peso: 0,2547 kg Medidas del producto embalado: 4x15,8x11,5 cm EAN 13: 8424299098838 Código EAN: 8424299098838

**FMX09875** u SIFBUS-E/Detector de movimientos por infrarrojos empotrar Busing, referencia 9875 de Fermax
Detector de movimiento por infrarrojos para conexión a BUSingR. Dispone de un ángulo de detección de 360o con un área de 5 m de diámetro a 2,5 m de altura. Posibilidad de programar los eventos deseados en la detección y al finalizar esta. ESPECIFICACIONES TÉCNICAS • Alimentación: 12 Vdc (BUS) • Consumo: 40 mA (BUS) • Dimensiones: O36 (visible) x O25 (empotrable) x 50 mm • Montaje empotrado en techo o pared interior Peso: 0,0339 kg Medidas del producto embalado: 11x3,9x6,5 cm EAN 13: 8424299098753 Código EAN: 8424299098753

**FMX09888** u DTV BUS/Detector de incendios Termvel. Busing, referencia 9888 de Fermax
Para detección de incendios en zonas donde es habitual la presencia de humos (detecta cambios bruscos de temperatura). Posibilidad de programar los eventos deseados en la detección y al finalizar esta. ESPECIFICACIONES TÉCNICAS Alimentación: 12 Vdc (BUS) Consumo: 25 mA (BUS) Dimensiones: 60 x 85 x 58 mm Montaje en superficie en techo Disponible en version inalámbrica (Ref: DTV-W) Peso: 0,0899 kg Medidas del producto embalado: 10x6,2x8,5 cm EAN 13: 8424299098883 Código EAN: 8424299098883

**FMX09886** u SIN-BUS/Sonda inundación Busing, referencia 9886 de Fermax
Detector vertical para conexión a BUSing®. Posibilidad de conectar varios detectores con topología BUS. Posibilidad de programar los eventos deseados en la detección y al finalizar esta. ESPECIFICACIONES TÉCNICAS Alimentación: 12 Vdc (BUS) Consumo: 40 mA (BUS) Dimensiones: 65 x 35 x 10 mm Montaje en superficie a 2 mm del suelo Peso: 0,034 kg Medidas del producto embalado: 11x3,9x6,5 cm EAN 13: 8424299098869 Código EAN: 8424299098869

**FMX09850** u 2E2S/Módulo 2 entradas 2 salidas, referencia 9850 de Fermax
Actuador provisto de 2 salidas de relé libres de potencial, con un poder de corte de 10 A por salida, y 2 entradas de baja tensión, referidas a la masa del BUS. El funcionamiento de cada una de las entradas es programable. ESPECIFICACIONES TÉCNICAS Alimentación: 230 Vac Consumo: 100 mA (BUS) Dimensiones: 50 x 35 x 25 mm Montaje en caja de registro Peso: 0,0605 kg Medidas del producto embalado: 11x3,9x6,5 cm EAN 13: 8424299098500 Código EAN: 8424299098500

**FMX09982** u Alimentador cámara auxiliar CCTV, referencia 9982 de Fermax
Fuente de alimentación 12VDC / 1300mA. Fuente estabilizada, con protección de cortocircuito, sobre intensidad y sobre tensión. Código EAN: 8424299099828

**FMX09856** u Endbus/Terminador Busing, referencia 9856 de Fermax
Terminador de BUS microcontrolado que permite la monitorización del BUS y la detección de posibles errores, mediante la visualización de colisiones, falta de ACKs, etc. ESPECIFICACIONES TÉCNICAS Alimentación: 12 Vdc (BUS) Consumo: 25 mA (BUS) Dimensiones: 42 x 42 x 15 mm Montaje empotrado en caja de registro Peso: 0,0307 kg Medidas del producto embalado: 11x3,9x6,5 cm EAN 13: 8424299098562 Código EAN: 8424299098562
