# Módulo de emergencia 18 VDC, referencia 1021 - de Fermax

- Propiedad del archivo: CONSTRUNARIO
- Formato: FIEBDC-3/2012
- Programa: Construnario Versión 3.51
- Fecha de los precios: 08/01/2024
- Divisa: EUR

**FMX01021** u Módulo de emergencia 18 VDC, referencia 1021 - de Fermax
Precio: 149.00
Se utilizará cuando se requiera fucionamiento de emergencia, en caso de corte de suministro eléctrico. Junto con este adaptador se utiliza un alimentador de 18 Vdc y las baterías necesarias para suministrar la tensión y corriente requeridas por la instalación, (baterías no incluidas con el adaptador). Se tienen que conectar 2 baterías de 12 V de plomo ácido estándar del amperaje necesario. Se emplea principalmente en instalaciones de videoportero de los sistemas ADS, MDS y 4+N de Fermax. Dispone de dos leds indicadores de funcionamiento: - Led VERDE encendido: Funcionamiento Normal. - Led ROJO encendido: Funcionamiento de Emergencia. Se utilizará cuando se requiera fucionamiento de emergencia en la instalación. Tiene formato carril DIN 10, para facilitar su instalación en el interior de una caja de equipos eléctricos, o bien, se pueden atornillar directamente sobre la pared. Está construido en material autoextinguible VO. ESPECIFICACIONES TÉCNICAS - Tensión de entrada: 18 Vdc - Tensión de salida: 18 Vdc - Corriente de salida: depende de las baterías escogidas. - Baterías: cualquier batería plomo ácido 12V - Temperatura de funcionamiento: 0 ~ +50 ºC / 32~122ºF Peso: 0,4455344 kg Medidas del producto embalado: 6,5x17,5x10 cm EAN 13: 8424299010212 Código EAN: 8424299010212
