# Kit videoportero, modelo Way, referencia 1402 de Fermax. Monitor 7", Color, 2 líneas - de Fermax

- Propiedad del archivo: CONSTRUNARIO
- Formato: FIEBDC-3/2012
- Programa: Construnario Versión 3.51
- Fecha de los precios: 09/01/2024
- Divisa: EUR

**FMX01402** u Kit videoportero, modelo Way, referencia 1402 de Fermax. Monitor 7", Color, 2 líneas - de Fermax
Precio: 725.00
Para aquellos a los que les gusta hacer las cosas de manera diferente, FERMAX presenta el nuevo Kit Way. Escoge entre 20 melodías distintas, customiza los ajustes del monitor, graba vídeos y captura imágenes de tus visitas, y todo esto en un único kit. El kit Way incluye una placa de calle fabricada en zamak con cámara CCD color de serie. Instalación de superficie. - Intercomunicación: Establece comunicación entre los monitores instalados dentro de la vivienda. - Reproductor: Pasados 3 segundos, el monitor graba automáticamente un vídeo (en el caso de que haya una tarjeta micro SD instalada) o una foto de las visitas. También tiene la opción de hacer una foto manualmente mientras contesta la llamada. Los vídeos/ fotos grabados desde la placa de calle se visualizan en la pantalla del monitor. - Ajustes: Brillo/contraste, selección de melodías, fecha y hora, volumen de llamada para día y noche, selección de idiomas (16 idiomas), etc. - Función “No molestar”: 1 hora, 8 horas o de manera permanente. - Registro de llamadas: Todas las llamadas tanto de la placa al monitor, del monitor a la placa como entre monitores, se registran y se pueden revisar más tarde. - Pantalla táctil capacitiva: Monitor digital TFT 7” color con pantalla táctil capacitiva que permite un uso intuitivo. - Visera: Protege la placa de calle de la lluvia, nieve, etc. Incluida en kit. Especificaciones técnicas: Tecnología: 2 hilos no polarizados El kit incluye: - Placa de calle con visera. - Monitor color TFT 7” con pantalla táctil capacitiva. - Fuente de alimentación. Especificaciones del Monitor: - Fuente alimentación para el monitor: DC 24~28V. - Consumo de energía: Standby 12mA; Funcionamiento 350mA. - Pantalla monitor: TFT digital color 7” . Pantalla capacitiva. - Señal de vídeo: 1 Vpp, 75O, CCIR estándar. - Cableado: 2 hilos, no polarizados. - Dimensiones: 225(H) x 131(V) x 18(P)mm. Especificaciones de la Placa de Calle: - Fabricada en Zamak. - Tarjeteros retroiluminados. - Visera para montaje de superficie. - Cámara CCD color de alta sensibilidad. - Sensor de iluminación. - Control de un relé para activar un abrepuertas. - Medidas: 95(H) x 155(V) x 25(P)mm. - Con el alimentador incluido en el kit se puede conectar un abrepuertas de 12Vdc 250mA. Peso: 2,944 kg Medidas del producto embalado: 25,7x23,4x15,5 cm EAN 13: 8424299014029 Código EAN: 8424299014029
