# Módulo 4 reles Meet, referencia 1491 de Fermax - de Fermax

- Propiedad del archivo: CONSTRUNARIO
- Formato: FIEBDC-3/2012
- Programa: Construnario Versión 3.51
- Fecha de los precios: 08/01/2024
- Divisa: EUR

**FMX01491** u Módulo 4 reles Meet, referencia 1491 de Fermax - de Fermax
Precio: 135.00
El módulo de 4 relés de placa MEET emplea protocolo estándar Modbus y permite ampliar la función de activación de apertura de puerta a 4 puertas adicionales. Funciona como dispositivo auxiliar RS-485 de la placa de calle 1 de cada bloque. ESPECIFICACIONES TÉCNICAS Alimentación: ? 7-26 Vdc (recomendado 12Vdc) ? Reposo: 0,28W ? Máximo: 5,5W Conexiones: ? Bus RS-485 Modbus ? Salidas de los 4 relés: COM/NO/NC Operativa: ? Contactos de relé: 220V/5A ? Leds de estado: o Power. Encendido si está alimentado. o RUN: Parpadeo después de alimentarse. o LNK: Recepción de un paquete en el último minuto. o ACT: actividad en el bus RS-485. ? Relé activado: CH1-CH4 Entorno de trabajo: ? Temperatura: -40 oC .. +55 oC ? Humedad: 10 – 95% (No condensada) ? IP: 51 Dimensiones: ? 115 (W) x 90 (H) x 40 (D) m ? Montaje sobre rail DIN de 35 mm DIN Código EAN: 8424299014913
