# Mecanismo 540AD MAX, referencia 1779 de Fermax - de Fermax

- Propiedad del archivo: CONSTRUNARIO
- Formato: FIEBDC-3/2012
- Programa: Construnario Versión 3.51
- Fecha de los precios: 08/01/2024
- Divisa: EUR

**FMX01779** u Mecanismo 540AD MAX, referencia 1779 de Fermax - de Fermax
Precio: 29.00
SERIE 540 Mecanismo eléctrico ESTÁNDAR Serie 540, cuyas dimensiones son: 67(V)mmx20,5(H)mmx28(P)mm Empotrable en marcos de madera o metal. Su pequeño tamaño (67mm de altura) permite cambiar de mano sin tener que agrandar el agujero donde se aloja el abrepuertas y lo hace especialmente idónea tanto para el mercado de reposición como para obra nueva. Su versión estandar ofrece pestillo ajustable MAX, que permite el ajuste entre el pestillo y el resbalon con un ajuste de hasta 3mm, en el proceso de instalación. Se recomienda su instalación de empotrar con la armadura corta tipo S ref. 2973 o para puertas con entrada de cerrojo, la larga tipo M REF. 2893. Se recomienda su instalación en superficie con las fundas de sujeción oculta tipo 2005 (cromado) ref.2983, tipo 2007 (gris) ref. 2964 o sujeción vista tipo 2001 (cromado) ref. 2979, tipo 2006 (gris) ref. 2987. Reversible (DIN Derecha o DIN Izquierda). Permite la apertura tanto a derechas como a izquierdas. Simétrico. Permite cambiar de mano manteniendo la simetría del cuerpo. NORMATIVA DIN La NORMATIVA DIN establece el sentido de apertura de la puerta y denomina el tipo de abrepuertas instalado. Observando la puerta desde el lado en el que las bisagras son visibles: -Si las bisagras están a la izquiera del observador, se trata de un abrepuertas DIN Izquierda. -Si las bisagras están a la derecha del observador, se trata de un abrepuertas DIN Derecha. Hay varios tipos de mecanismos de abrepuertas, depende del TIPO DE FUNCIONAMIENTO que se necesite. TIPO A_AUTOMÁTICO 12Vac: • A (Funcionamiento Automático y activación a 12 Vac): el abrepuertas se desbloquea automáticamente al recibir un impulso de tensión de 12Vac. El abrepuertas se vuelve a bloquear una vez se deja de dar tensión y mecánicamente se abre y cierra de nuevo la puerta. Para una correcta instalación el teton automático debe estar presionado unos 3mm por el resbalon de la puerta una vez este cerrada. D DESBLOQUEO El abrepuertas incluye una palanca de desbloqueo manual, que inhibe su funcionamiento, permitiendo el acceso libre. MAX PESTILLO AJUSTABLE: El abrepuertas incluye un pestillo ajustable, permitiendo un ajuste exacto entre el pestillo y el resbalón de la cerradura, con un margen de 4mm. Permite que la hoja de la puerta no presione el pestillo del abrepuertas. Código EAN: 8424299017792
