# Abrepuertas 540Ab-412-S MAX 12Vcc, referencia 1820 de Fermax - de Fermax

- Propiedad del archivo: CONSTRUNARIO
- Formato: FIEBDC-3/2012
- Programa: Construnario Versión 3.51
- Fecha de los precios: 08/01/2024
- Divisa: EUR

**FMX01820** u Abrepuertas 540Ab-412-S MAX 12Vcc, referencia 1820 de Fermax - de Fermax
Precio: 40.00
El abrepuertas eléctrico de empotrar es un dispositivo que se instala en el Marco de la puerta para controlar su apertura desde un lugar remoto mediante un dispositivo eléctrico. En una instalación de portero electrónico es posible activar el abrepuertas de la entrada al edificio y permitir el acceso de la visita desde el teléfono o Monitor de la vivienda al presionar el botón llave de abrepuertas. Un abrepuertas de empotrar está compuesto por un mecanismo eléctrico y una armadura. Código EAN: 8424299018201
