# Multiplicador llamada electrónica, referencia 2340 de Fermax - de Fermax

- Propiedad del archivo: CONSTRUNARIO
- Formato: FIEBDC-3/2012
- Programa: Construnario Versión 3.51
- Fecha de los precios: 08/01/2024
- Divisa: EUR

**FMX02340** u Multiplicador llamada electrónica, referencia 2340 de Fermax - de Fermax
Precio: 34.00
Aumenta el nivel de volumen de llamada en instalaciones con un gran número de teléfonos o monitores en una misma vivienda (más de 5). Código EAN: 8424299023403
