# Teléfono iLoft Duox Plux, referencia 3450 de Fermax. Manos libres - de Fermax

- Propiedad del archivo: CONSTRUNARIO
- Formato: FIEBDC-3/2012
- Programa: Construnario Versión 3.51
- Fecha de los precios: 08/01/2024
- Divisa: EUR

**FMX03450** u Teléfono iLoft Duox Plux, referencia 3450 de Fermax. Manos libres - de Fermax
Precio: 65.00
Teléfono iLoft Duox Plux, referencia 3450 de Fermax. Manos libres Dimensiones (mm): 90 x 146,5 x 20 Autoencendido: con esta funcionalidad es posible iniciar una conversación con la placa de calle sin llamada previa. (con placa nº 0 de su propio bloque o con la última placa desde la que se ha llamado y durante los 30 s. posteriores a la finalización de la misma). Montaje: superficie. Regulación de volumen de llamada con rueda deslizante. Modo No Molestar señalizado por led rojo. Timbre de puerta: para conexión directa del pulsador de llamada de la vivienda al teléfono. Comunicación privada. Secreto de conversación. 5 melodías seleccionables. Función apertura automática de la puerta configurable. Señalización con led verde. Modo Pulsar-Para-Hablar configurable. Adaptador de línea incluido (A, C, posición por defecto OFF). Tiempo para responder o abrir desde que se produce la llamada: 30s. Tiempo de conversación: 90s. Tensión de alimentación: 18-24 Vcc Consumo: - en reposo: 0,4 W - máximo: 3,6 W Temperatura de funcionamiento: [-5ºC, +40ºC] Bornas de conexión: Bin, Bin, Bout, Bout, -, A+, F1, T Peso: 0,1693 kg Medidas del producto embalado: 15x9,5x3,3 cm EAN 13: 8424299034508 El teléfono iLOFT es un portero electrónico compacto y extra plano que funciona en modo de conversación manos libres con la placa de calle. También puede configurarse en modo Pulsar-Para-Hablar en caso de ser necesario en entornos muy ruidosos. Tanto el volumen de llamada como el de conversación se ajustan por medio de un control por rueda de forma muy intuitiva. Fabricado en plástico ABS resistente a los rayos ultravioleta y con un elegante acabado en mate que facilita su limpieza. Se instala en superficie. Pulsadores: Botón para activar/desactivar la comunicación con la placa de calle. Abrepuertas y llamada a conserjería (si la hay, pulsar con el teléfono en reposo). Botón de funciones adicionales: relé luz de la escalera, apertura de segunda puerta o cancela, llamada de pánico, etc. Sistema: DUOX PLUS (2 hilos digital) Código EAN: 8424299034508
