# Teclado Wiegand para modeo Marine, referencia 5192 de Fermax - de Fermax

- Propiedad del archivo: CONSTRUNARIO
- Formato: FIEBDC-3/2012
- Programa: Construnario Versión 3.51
- Fecha de los precios: 08/01/2024
- Divisa: EUR

**FMX05192** u Teclado Wiegand para modeo Marine, referencia 5192 de Fermax - de Fermax
Precio: 385.00
Teclado digital que permite la apertura de la puerta al introducir un código de 4 a 6 dígitos previamente programado en el controlador central, necesario para su funcionamiento. Para instalaciones de control de accesos centralizado, en las que se requiere cambio de código por PC o registro de eventos, para complementar al portero electrónico y permitir el acceso al edificio a los vecinos, por ejemplo: despachos, oficinas, garajes. Requiere de un controlador centralizado externo como ACMAX, AC-PLUS o IP AXES. ESPECIFICACIONES TÉCNICAS Alimentación: Autónomo 12 Vcc Centralizado: 12Vcc. Consumo reposo: 12Vcc / 70mA Tª de funcionamiento: [-15ºC, +55ºC] Protocolo teclado Wiegand 4 u 8 bits IPK 5409 Código EAN: 8424299051925
