# Kit para modelo Memokey Resistant, referencia 5238 de Fermax - de Fermax

- Propiedad del archivo: CONSTRUNARIO
- Formato: FIEBDC-3/2012
- Programa: Construnario Versión 3.51
- Fecha de los precios: 08/01/2024
- Divisa: EUR

**FMX05238** u Kit para modelo Memokey Resistant, referencia 5238 de Fermax - de Fermax
Precio: 270.00
El KIT MEMOKEY RESISTANT, de control de accesos antivandálico autónomo por teclado y proximidad, permite la gestión de hasta 600 usuarios. Incluye un teclado IP66/IK9 con controlador integrado de perfil estrecho y reducidas dimensiones (ref.5293), 3 tarjetas de proximidad (ref.52750), 2 llaveros (ref.52740) y una fuente de alimentación de 12Vca/1A (ref.4802). Dispone de: • Salida relé 2A configurable de 1-99sg (5sg por defecto) o en biestable (al presentar la tarjeta el relé se activa y al volver a presentarla, se desactiva). • Entrada de sensor de puerta abierta. • Entrada pulsador de salida. • Salida Alarm- (salida de negativo que permite activar un relé ref.2013). Este teclado permite hasta 4 tipos diferentes de acceso: • Solo tarjeta. • Tarjeta+PIN. • Tarjeta o PIN (por defecto). • Multitarjeta, PIN. Al presentar de 2 a 9 tarjetas o pins válidos se abrirá la puerta. La introducción del código de acceso se realiza marcando de 4 a 6 dígitos + #. El acceso tipo Multitarjeta/PIN, requiere de varios identificadores. Por ejemplo, si se programa con 3 identificadores, para poder accionar la puerta, el usuario presentará su tarjeta válida y hasta que no pasen las dos tarjetas adicionales (ejemplo de los vigilantes), la puerta no se abrirá. A cada usuario se le asocia un número de identificador llamado ID (del 1 al 600). Los usuarios con ID (del 1 al 598) son usuarios estándar, que al presentar una tarjeta o código válido abrirán la puerta. Los usuarios con ID (el 599 y el 600) son usuarios de pánico. Estos usuarios, al presentar su tarjeta o código válido abren la puerta y activan simultáneamente la salida auxiliar Alarm- durante 1 minuto o hasta que se presente una tarjeta o PIN válido. El teclado dispone de una entrada de sensor de puerta (se puede activar o desactivar). Si se activa y la puerta se abre sin previa autorización, saltará la alarma hasta que se presente un identificador válido y se cierre la puerta. También activará la alarma, si la puerta se queda abierta durante más de 1 minuto, después de un acceso válido. El teclado se suministra con dos tarjetas masters que permiten dar de alta o baja tarjetas o llaveros, no códigos. Los códigos se dan de alta a través del propio teclado. El kit se puede ampliar con un segundo teclado (ref.5293) o con un lector de proximidad WG26 (ref.5296), añadiendo una fuente adicional de 12Vcc (ref.4813): • El teclado puede funcionar como INTERLOCK (apertura de una puerta con bloqueo automático de otra). • El lector (ref.5296) actuará sobre la misma puerta. ACCESORIOS Ref. 1076 CONTACTO MAGNÉTICO. Sensor de Puerta. Ref. 5296 LECTOR PROXIMIDAD RESISTANT Ref. 5293 TECLADO C/PROX RESISTANT Ref. 5287 PULSADOR EMPOTRAR Ref. 5288 PULSADOR SUPERFICIE Ref. 4813 ALIMENTADOR 12Vcc/2A Ref. 67501 ABREPUERTAS UNIV. 990N-P22 10-24V MAX (Abrepuertas con armadura corta de funcionamiento normal con pestillo ajustable) Ref. 4813 ALIMENTADOR 12Vdc/2A ESPECIFICACIONES TÉCNICAS CARACTERÍSTICAS MECÁNICAS APARIENCIA Acero. Sistema de fijación en superficie. Tornillos ocultos. IP66 /IK 09 DIMENSIONES Montaje en superficie (55(H) x 147(V) x 20(P) mm. CARACTERÍSTICAS TÉCNICAS Alimentación: 12Vca Tª de funcionamiento: [-20ºC, +60ºC] Humedad: [10%, 90%] Compatibilidad: Tarjetas/llaveros EM(125KHz), MIFARE (13,56MHz) y HID (ISOProxII, 125KHz). Configurable en protocolo proximidad Wiegand 26 y formato de teclado 8 bits burst. Relé (autónomo) 2A (C, No, Nc) Potencia radiada RF: 125KHz: 4.382dBuA/m, 13,56MHz: 2.02dBuA/m. ESPECIFICACIONES TÉCNICAS CABLEADO AUTÓNOMO ~ (Rojo): Positivo alimentación 12~28Vca/cc ~- (Gris&negro): Negativo alimentación 12~28Vca/cc C (Blanco&negro), NO (Azul), NC (Verde&negro): Relé libre de potencial. C_común, NO_Normalmente abierto, NC_Normalmente cerrado. GND (Negro), SP (Marrón): sensor de puerta GND (Negro), BS (Amarillo): botón de salida zaguán Alarm- (Gris), ~(Rojo): salida alarma <200mA Código EAN: 8424299052380
