# Kit portero electrónico, modelo Citymax, referencia 6201 de Fermax. 1 línea AG 230V, Teléfono blanco - de Fermax

- Propiedad del archivo: CONSTRUNARIO
- Formato: FIEBDC-3/2012
- Programa: Construnario Versión 3.51
- Fecha de los precios: 08/01/2024
- Divisa: EUR

**FMX06201** u Kit portero electrónico, modelo Citymax, referencia 6201 de Fermax. 1 línea AG 230V, Teléfono blanco - de Fermax
Precio: 80.00
Kit portero electrónico, modelo Citymax, referencia 6201 de Fermax. 1 línea AG 230V, Teléfono blanco ESPECIFICACIONES TÉCNICAS Incluye: 8300. Placa CITYLINE CLASSIC 1/L y caja emp. (Caja empotrar incluida ref.8948). Placa calle S1: 130x128. Caja de emp. kit S1: 115x114x45. 80447. Teléfono CITYMAX BASIC. 4802. Alimentador 12Vac/1A-DIN4. La clásica gama de kits de portero CITYMAX llega hasta 24 viviendas. En la vivienda, el teléfono Citymax de instalación de superficie. En la calle, la placa de portero City Classic, de gran resistencia y calidad. City Classic es la original y vanguardista placa de calle de perfil curvo de FERMAX. Dotada de un cáracter genuinamente urbano, es la línea idónea para instalaciones de portero electrónico en cualquier tipo de edificios. Fabricada en aluminio anodizado de gran resistencia a la intemperie y a cambios climáticos. Los teléfonos Citymax para el interior de la vivienda representan el modelo clásico y versátil de Fermax. Fabricado en plástico ABS en color blanco, protección ultravioleta y con acabado pulido espejo, para su fácil limpieza. Dispone de múltiples anclajes para su instalación de pared. AMPLIACIONES En la vivienda: 2 teléfonos Citymax adicionales (ref.80447), sin necesidad de alimentación extra. En los accesos: un 2º acceso para la entrada al garaje o puerta secundaria. Código EAN: 8424299062013
