# Placa modelo CityLine, referencia 7310 de Fermax. Directorio serie 7 WWW - de Fermax

- Propiedad del archivo: CONSTRUNARIO
- Formato: FIEBDC-3/2012
- Programa: Construnario Versión 3.51
- Fecha de los precios: 08/01/2024
- Divisa: EUR

**FMX07310** u Placa modelo CityLine, referencia 7310 de Fermax. Directorio serie 7 WWW - de Fermax
Precio: 245.00
Se puede instalar junto a placas con teclado con el fin de anotar el nombre correspondiente a cada uno de los códigos de las viviendas. La Placa Directorio debe ser de la la misma serie que la placa de portero/videoportero. Incluye unas lamparitas de iluminación. Nueva placa CityLine. Cityline es la línea de placas de calle de "perfíl contínuo" para edificios. Este nuevo modelo de placa es más robusto, más lujoso y de mayor calidad estética y funcional. El nuevo diseño integra, en su versión de videoportero, las funciones de audio y video en un mismo módulo. Se caracteriza por su perfil curvo-convexo manteniendo las mismas características de su predecesora. Existe una compatibilidad total entre ambos modelos, asegurando su sustitución y reposición inmediatas. Están fabricadas en aluminio anodizado, de gran resistencia a la intemperie y a cambios climáticos. Incorpora nuevos materiales como el zamak cromado en testas y pulsadores Las placas Cityline no incluyen la caja de empotrar o superficie. Ésta debe solicitarse aparte. Es posible combinar dos o más placas, siempre que sean de la misma serie. Para acoplarlas perfectamente se debe utilizar un juego de separadores cada dos placas que se instalan entre sus cajas de empotrar. Color aluminio. Consumo por lampara de iluminación: 40 mA. Placa de la Serie 7. - Medidas placa: 130x341 mm (ancho-alto). - Medidas caja empotrar: 115x328x45 mm (ancho-alto-profundo). -Medidas caja superficie: 130x341x33 mm (ancho-alto-profundo). Peso: 0,901587 kg Medidas del producto embalado: 36x13,8x7 cm EAN 13: 8424299073101 Código EAN: 8424299073101
