# Marco para placa modelo City, referencia 8252 de Fermax. Serie 2, simple - de Fermax

- Propiedad del archivo: CONSTRUNARIO
- Formato: FIEBDC-3/2012
- Programa: Construnario Versión 3.51
- Fecha de los precios: 08/01/2024
- Divisa: EUR

**FMX08252** u Marco para placa modelo City, referencia 8252 de Fermax. Serie 2, simple - de Fermax
Precio: 105.00
Los marcos embellecedores le permiten sustituir antiguas placas de portero y videoportero por los nuevos modelos de la serie CITYLINE y CITY CLASSIC, cubriendo el hueco e integrándose perfectamente con el acabado de dichas placas. Están disponibles en todos los tamaños de las SERIES de Placas (S1…S9), y en anchos suficientes para cubrir 1 ó 2 placas a la vez: - Marco Simple: 1 placa - Marco Doble: 2 placas Se suministran con todos los accesorios necesarios para su montaje. Sólo se pueden instalar si la placa está montada con caja de empotrar, nunca con caja de superficie. Medidas marcos SIMPLES (ancho H x alto V) - Serie 1 - Ref. 8251: 225(H) x 310(V)mm - Serie 2 - Ref. 8252: 225(H) x 310(V)mm - Serie 3 - Ref. 8253: 225(H) x 375(V)mm - Serie 4 - Ref. 8254: 225(H) x 375(V)mm - Serie 5 - Ref. 8255: 225(H) x 375(V)mm - Serie 6 - Ref. 8256: 225(H) x 450(V)mm - Serie 7 - Ref. 8257: 225(H) x 450(V)mm - Serie 8 - Ref. 8258: 225(H) x 450(V)mm - Serie 9 - Ref. 8259: 225(H) x 495(V)mm Medidas marcos DOBLES (ancho H x alto V) - Serie 1 - Ref. 8424: 355(H) x 315(V)mm - Serie 2 - Ref. 8425: 355(H) x 315(V)mm - Serie 3 - Ref. 8426: 355(H) x 385(V)mm - Serie 4 - Ref. 8427: 355(H) x 385(V)mm - Serie 5 - Ref. 8428: 355(H) x 385(V)mm - Serie 6 - Ref. 8429: 355(H) x 460(V)mm - Serie 7 - Ref. 8430: 355(H) x 460(V)mm - Serie 8 - Ref. 8431: 355(H) x 460(V)mm - Serie 9 - Ref. 8474: 355(H) x 500(V)mm Peso: 0,700 kg Medidas del producto embalado: 1,5x23x29 cm EAN 13: 8424299082516 Código EAN: 8424299082523
